# AUSSCHREIBEN.DE
Leistungsbeschreibung (GAEB 90, DA81)
Währung: _

## AUSSCHREIBEN.DE - Triflex
Datum: 24.04.25

### Titel 01 Triflex Stone Design - Balkon Abdichtung

*Hinweis*
Triflex Stone Design
Balkon Abdichtungssystem mit Marmorkies / Granitsplitt

Bauvorhaben: '...'
Architekt/Bauherr: '...'

Vorbemerkungen:

Die Verarbeitung erfolgt mit Produkten der Firma
Triflex GmbH & Co. KG, Minden.

Die Einhaltung aller gültigen Richtlinien wird für die
jeweils empfohlenen Systemaufbauten mit Triflex-
Produkten berücksichtigt bzw. vorausgesetzt.

Die Abdichtungen innerhalb des Systemaufbaus mit
Triflex ProDetail (Anschlüsse, Details) sowie Triflex
ProTerra (Fläche) sind durch europäisch technische
Bewertungen (ETA), ausgestellt durch das Deutsche
Institut für Bautechnik (DIBt), abgesichert und
erfüllen die Anforderungen der Bauproduktenverordnung
der EU (CE-Kennzeichnung) nach ETAG Nr. 005 in der
jeweils höchsten Nutzungskategorie. Darüber hinaus ist
für Triflex ProDetail eine zu erwartende Nutzungsdauer
von 40 Jahren auf Grundlage von zusätzlichen
Belastungsprüfungen gemäß Europäischem
Bewertungsdokument (EAD) nachgewiesen.
Allgemeine bauaufsichtliche Prüfzeugnisse (PG-FLK)
weisen die Verwendbarkeit der Abdichtungen innerhalb
des Systemaufbaus als Bauwerksabdichtung auf bis zu 90°
geneigten Flächen gemäß MVV TB C 3.28 nach.

Der Auftragnehmer hat vor Auftragserteilung
nachzuweisen, dass er für die Verarbeitung von Triflex-
Produkten geschult wurde. Andernfalls ist die
Einweisung durch einen Schulungsmeister am Objekt
sicherzustellen.

Die in der Ausarbeitung enthaltenen Massen sind auf der
Baustelle zu überprüfen.

Die Abrechnung erfolgt nach gemeinsamem Aufmaß des
Auftragnehmers mit dem Auftraggeber.

Die Abdichtung ist so auszuführen, dass bei
Arbeitsunterbrechung ein Eindringen von
Niederschlagswasser in den Systemaufbau verhindert
wird.

Für die Schuttbeseitigung sind die Abfuhr- und
Deponiekosten in die Einzelpreise einzukalkulieren bzw.
gesondert auszuweisen.

Bedenken gegen die Vorleistungen anderer Unternehmer
sind dem Auftraggeber unverzüglich, möglichst schon vor
Beginn der Arbeiten, schriftlich mitzuteilen.

Dem Bieter wird empfohlen, vor Angebotsabgabe das
Objekt zu besichtigen.

Falls bei den Ausführungsarbeiten Änderungen oder
Sonderarbeiten erforderlich werden, die nicht erfasst
sind, sind diese im einzelnen vor Ausführung anzuzeigen
und anschließend gesondert zu verrechnen.

Die Arbeiten verstehen sich, wenn nicht ausdrücklich
anders beschrieben, als fix und fertige Leistung,
einschließlich Lieferung aller erforderlichen
Materialien und Nebenleistungen.

Als Vertragsbestandteile gelten:
· Leistungsverzeichnis
· Systembeschreibung und Produktinformationen des
Herstellers
· DIN 18202 - Toleranzen im Hochbau
· DIN 18531 - Abdichtung von Dächern, Balkonen, Loggien
und Laubengängen
· Regeln für Abdichtungen (Flachdachrichtlinie) -
Zentralverband des Deutschen Dachdeckerhandwerks
· Baupolizeiliche Bestimmungen
· Unfallverhütungsvorschriften
· VOB Teil B
in den jeweils zum Zeitpunkt des Vertragsabschlusses
gültigen Fassungen.

Der Systemaufbau ist vom sachkundigen Planer nach
objektspezifischen Anforderungen anzupassen.
Detaillierte Ausschreibungstexte sind vom Planer
eigenverantwortlich zu erstellen. Mit der Übermittlung
dieses Leistungsverzeichnis-Entwurfs ist keine konkrete
Projektberatung verbunden. Die Textausarbeitung ist
eine unverbindliche Serviceleistung von Triflex.
Rechtsansprüche aus dieser Leistung sind
ausgeschlossen.

Stand: 04/2025

*Hinweis*
Das System Triflex Stone Design ist eine
Balkonabdichtung nach DIN 18531 zur Abdichtung von
Dachterrassen, Balkonen, Loggien und Laubengängen. Das
Abdichtungssystem auf PMMA-Harzbasis besteht aus einer
Grundierung, einer vliesarmierten Detail- und
Flächenabdichtung. Dem folgt eine Versiegelung.
Anschließend können unterschiedliche
Oberflächenkörnungen mit verschiedenen Farben
eingesetzt werden.

System- und Produkteigenschaften:
· Vollflächig vliesarmiertes Abdichtungssystem auf
Polymethylmethacrylatharzbasis (PMMA) mit Marmorkies-
bzw. Granitsplitt-Oberfläche
· Mechanisch belastbar
· Hydroloysebeständig
· Nahtlos
· Kalt applizierbar
· Schnell reaktiv
· Lösemittelfrei
· Elastisch
· Dampfdurchlässig
· Vollflächig haftend auf den verschiedensten
Untergründen
· Wurzel- und rhizomfest nach FLL-Verfahren
· Nachweis der Wurzel- und Rhizomfestigkeit für Triflex
ProDetail als Anschluss auf Bitumen- und
Kunststoffbahnen in Anlehnung an das FLL-Verfahren
· Triflex ProDetail erfüllt die Anforderungen bezüglich
Ökotoxizität und Gentoxizität gemäß des Blauen Engels
für Flüssigkunststoffe
· Produktspezifische Umwelt-Produktdeklaration (EPD)
für Triflex ProDetail nach EN 15804:2012 +
A2:2019/AC:2021
· Verarbeitungsbedingungen gemäß System- und
Produktbeschreibungen des Herstellers (z.B.
Anwendungstemperatur mind. 0 °C, Untergrundfeuchtigkeit
max. 6 Gew.-%, Oberflächentemperatur mind. 3 °C über
dem Taupunkt)
· Fugenüberspannend
· Dynamisch rissüberbrückend
· Rissüberbrückend bis 3,0 mm in Anlehnung an PG-FLK
· Witterungsbeständig (UV, IR usw.)
· Alkalibeständig
· Chemisch beständig
· Brandverhalten nach EN 13501-5: Klasse BROOF(t1),
BROOF(t2), BROOF(t3), BROOF(t4)
· Brandverhalten nach EN 13501-1: Klasse E
· Europäische technische Bewertung mit CE-Kennzeichnung
in den jeweils höchsten Nutzungskategorien (W3, M und
S, P1 bis P4, S1 bis S4, TL4, TH4)
· Entspricht der DIN 18531 und Flachdachrichtlinie
· Zu erwartende Lebensdauer von 40 Jahren für Triflex
ProDetail auf Grundlage erweiterter Prüfparameter gemäß
Europäischem Bewertungsdokument (EAD)

*Hinweis*
Erweiterte Prüfparameter gemäß der anwendbaren
Europäischen Bewertungsdokument (EAD):

Nr.ParameterW1W2W3Triflex
ProDetail1.Nutzungsdauer51025402.UV200 MJ/m²400
MJ/m²1000 MJ/m²2000 MJ/m² 3.Wasser90 d180 d200 d4.Wärme
70 °C100 d200 d400 d480 d5.Ermüdungs-
widerstand25050010001500

**01.0001 Baustelleneinrichtung, allgemein**
Baustelle einrichten und nach Abschluss der Arbeiten
räumen. Vorhalten von Maschinen, Geräten, Werkzeugen
und sonstigen Betriebsmitteln, die zur Durchführung der
Arbeiten erforderlich sind.
Die Baustelle wird besenrein hinterlassen.
Einheit: psch
- Zuordnung: 391
- Zuordnung: 0

**01.0002 Hohllagen**
Vorhandene Oberflächen durch Abklopfen mit einem Hammer
auf Hohllagen untersuchen und entsprechende Stellen
markieren.
Einheit: psch
- Zuordnung: 397
- Zuordnung: 81

**01.0003 Feuchtegehalt**
Vorhandenen Betonuntergrund mit geeignetem Messwerkzeug
(z. B. CM-Gerät) auf Feuchtegehalt untersuchen und
protokollieren.
Einheit: psch
- Zuordnung: 397
- Zuordnung: 81

**01.0004 Ebenheit und Gefälle**
Prüfung des vorhandenen Untergrundes auf Ebenheit und
Gefälle.
Einheit: psch
- Zuordnung: 397
- Zuordnung: 81

**01.0005 Haftzugfestigkeit**
Vorhandenen Untergrund mit geeignetem Messwerkzeug (z.
B. Herion-Gerät) auf vorgegebene Haftzugfestigkeit
untersuchen und protokollieren.
Einheit: psch
- Zuordnung: 397
- Zuordnung: 81

*Hinweis*
Siehe Triflex Stone Design Systembeschreibung, Tabelle
Untergrundvorbehandlung.

**01.0006 Schleifen**
Vorbereitung des Untergrundes durch Schleifen mit
geeigneten Schleifgeräten inkl. Reinigung, Aufnahme,
Abtransport und ordnungsgemäßer Entsorgung von
anfallendem Bauschutt.
Einheit: m²
- Zuordnung: 352
- Zuordnung: 81

**01.0007 Fräsen**
Abtragen verunreinigter Oberflächen des Betons/Estrich
mittels geeigneter Fräse ca. 5 mm tief, um einen haft-
und tragfähigen Untergrund zu erhalten inkl. Aufnahme,
Abtransport und ordnungsgemäßer Entsorgung des
Fräsgutes.
Einheit: m²
- Zuordnung: 352
- Zuordnung: 81

*Hinweis*
Siehe Triflex Stone Design Systembeschreibung, Tabelle
Untergrundvorbehandlung.

**01.0008 Grundierung Asphalt**
Grundieren mit Triflex Cryl Primer 222.
Verbrauch: mind. 0,40 kg/m²
Ausführung nach den technischen Richtlinien des
Materialherstellers. Die Haftung zum Untergrund ist
immer objektbezogen zu prüfen.
Einheit: m²
- Zuordnung: 352
- Zuordnung: 81

**01.0009 Grundierung Beton / Holz**
Z. B. bei Beton, Estrich, Fliesen, Holz, Leichtbeton,
Putz/Mauerwerk.
Grundieren mit Triflex Cryl Primer 276.
Verbrauch: mind. 0,40 kg/m²
Ausführung nach den technischen Richtlinien des
Materialherstellers. Die Haftung zum Untergrund ist
immer objektbezogen zu prüfen.
Einheit: m²
- Zuordnung: 352
- Zuordnung: 81

**01.0010 Universelle Grundierung Beton und Asphalt**
Z. B. bei Beton, Estrich, Holz sowie bei Asphalt,
Heißbitumenabstrich, Kaltbitumenanstrich,
Polymerbitumenbahnen (PYP) mod. (APP).
Grundieren mit Triflex Cryl UniPrimer 285.
Verbrauch: mind. 0,40 kg/m²
Ausführung nach den technischen Richtlinien des
Materialherstellers. Die Haftung zum Untergrund ist
immer objektbezogen zu prüfen.
Einheit: m²
- Zuordnung: 352
- Zuordnung: 81

**01.0011 Grundierung Wärmedämm-Verbundsystem**
Z. B. bei Wärmedämm-Verbundsystemen,
kunststoffmodifiziertem Mörtel.
Grundieren mit Triflex Pox R 100 inkl. Absandung im
Überschuss mit Quarzsand, Körnung 0,2-0,6 mm. Entfernen
des Überschusses nach Aushärtung.
Anschlusshöhe: '.........' cm
Verbrauch Triflex Pox R 100: mind. 0,30 kg/m²
Verbrauch Quarzsand 0,2-0,6 mm: mind. 2,00 kg/m²
Ausführung nach den technischen Richtlinien des
Materialherstellers. Die Haftung zum Untergrund ist
immer objektbezogen zu prüfen.
Einheit: m²
- Zuordnung: 352
- Zuordnung: 81

**01.0012 Grundierung Glas**
Grundieren mit Triflex Glas Primer inkl. vorheriger
Reinigung der Fläche mit Triflex Glas Reiniger.
Verbrauch Triflex Glas Reiniger: mind. 0,05 l/m²
Verbrauch Triflex Glas Primer: ca. 0,05 l/m²
Ausführung nach den technischen Richtlinien des
Materialherstellers. Die Haftung zum Untergrund ist
immer objektbezogen zu prüfen.
Einheit: m²
- Zuordnung: 352
- Zuordnung: 81

**01.0013 Grundierung Metall**
Z. B. bei Edelstahl, Stahl und Zink.
Grundieren mit Triflex Metal Primer inkl. vorheriger
Reinigung der Fläche mit Triflex Reiniger.
Verbrauch Triflex Reiniger: mind. 0,20 l/m²
Verbrauch Triflex Metal Primer: ca. 0,15 l/m²
Ausführung nach den technischen Richtlinien des
Materialherstellers. Die Haftung zum Untergrund ist
immer objektbezogen zu prüfen.
Einheit: m²
- Zuordnung: 352
- Zuordnung: 81

**01.0014 Gefälleherstellung mit Verbundestrich**
Erstellen eines ausreichenden Gefälles mit Triflex
CeFix Screed 631 (Mindestschichtdicke 20 mm) inkl.
Grundierung des mineralischen Untergrundes mit Triflex
CeFix Primer 795.
Dicke im Mittel: '.........' mm
Verbrauch Triflex CeFix Primer 795: mind. 0,30 kg/m²
Verbrauch Triflex CeFix Screed 631: ca. 2,20 kg/m² pro
mm Schichtdicke

Schnelle Aushärtezeiten:
Begehbar nach : ca. 1 Std. bei +20 °C
Schleifen nach: ca. 2 Std. bei +20 °C (nur bei
Unebenheiten notwendig)
Grundieren nach: ca. 3 Std. bei +20 °C

Grundieren mit Triflex Cryl Primer 276 oder Triflex
Cryl UniPrimer 285.
Verbrauch: mind. 0,40 kg/m²

Ausführung nach den technischen Richtlinien des
Materialherstellers.

Der Gefälleestrich Triflex CeFix Screed 631 besitzt
eine CE-Kennzeichnung nach DIN EN 13813 mit den
Kennwerten A1, CT-C40-F6.

Klassifizierung des Brandverhaltens Bfl-s1 nach DIN EN
13501-1.
Einheit: m²
- Zuordnung: 352
- Zuordnung: 25

**01.0015 Gefälleherstellung auf Trennlage (schwimmende Verlegung)**
Erstellen eines ausreichenden Gefälles mit Triflex
CeFix Screed 631 (Mindestschichtdicke 40 mm) inkl.
Trennlage und Estrichranddämmstreifen.
Dicke im Mittel: '.........' mm
Verbrauch Triflex CeFix Screed 631: ca. 2,20 kg/m² pro
mm Schichtdicke

Schnelle Aushärtezeiten:
Begehbar nach : ca. 1 Std. bei +20 °C
Schleifen nach: ca. 2 Std. bei +20 °C (nur bei
Unebenheiten notwendig)
Grundieren nach: ca. 3 Std. bei +20 °C

Grundieren mit Triflex Cryl Primer 276 oder Triflex
Cryl UniPrimer 285.
Verbrauch: mind. 0,40 kg/m²

Ausführung nach den technischen Richtlinien des
Materialherstellers.

Der Gefälleestrich Triflex CeFix Screed 631 besitzt
eine CE-Kennzeichnung nach DIN EN 13813 mit den
Kennwerten A1, CT-C40-F6.

Klassifizierung des Brandverhaltens Bfl-s1 nach DIN EN
13501-1.
Einheit: m²
- Zuordnung: 352
- Zuordnung: 25

**01.0016 Gefälleherstellung**
Erstellung eines ausreichenden Gefälles mit Triflex
Cryl Level 215+.
Dicke im Mittel: '.........' mm
Verbrauch: ca. 2,20 kg/m² pro mm Schichtdicke
Ausführung nach den technischen Richtlinien des
Materialherstellers.
Einheit: m²
- Zuordnung: 352
- Zuordnung: 25

**01.0017 Spachteln**
Z. B. bei Schwindrissen, kleinen Ausbrüchen, und
Unebenheiten.
Spachteln und auffüllen mit Triflex Cryl Spachtel.
Verbrauch: ca. 1,40 kg/m² pro mm Schichtdicke
Ausführung nach den technischen Richtlinien des
Materialherstellers.
Einheit: m²
- Zuordnung: 352
- Zuordnung: 81

**01.0018 Egalisieren**
Z. B. bei großen Ausbrüchen.
Egalisieren und auffüllen mit Triflex Cryl RS 240.
Verbrauch: ca. 2,20 kg/m² pro mm Schichtdicke
Ausführung nach den technischen Richtlinien des
Materialherstellers.
Einheit: m²
- Zuordnung: 352
- Zuordnung: 81

**01.0019 Kratzspachtel, mineralischer Untergrund oder Asphalt**
Ausbesserung von Fehlstellen des vorhandenen
mineralischen Untergrundes oder Asphalt mit
Kratzspachtel auf Basis von Triflex ProFloor.
Triflex ProFloor Kratzspachtel aus 33 kg Triflex
ProFloor unter Zugabe von bis zu 10 kg Quarzsand (0,2-
0,6 mm), Farbton grau.
Mittlere Schichtdicke: '.........'
Verbrauch mind. 2,00 kg/m² pro mm Schichtdicke
Ausführung nach den techn. Richtlinien des
Materialherstellers.
Einheit: m²
- Zuordnung: 352
- Zuordnung: 81

**01.0020 Türschwellen- / Fassadenentwässerung**
Türschwellen- / Fassadenentwässerung
Montage einer Entwässerungsrinne im barrierefreien Tür-
/Fassadenbereich.
Triflex Framebox auf die benötigte Breite der
Türschwelle ausziehen und mit einem Gefälle >2 % auf
den Untergrund mit Triflex Cryl Spachtel kleben.
Die Position des Ablaufstutzens in der Triflex Framebox
sowie die Entwässerung über diese sind vor der Montage
zu berücksichtigen.
Die Triflex Framebox ist eine verlorene Schalung, die
vor der Erstellung des Gefälleestrichs verbaut wird.
Verbrauch Triflex Cryl Spachtel: ca. 1,40 kg/m² pro mm
Schichtdicke

Nach der Detailabdichtung mit Triflex ProDetail (siehe
Pos.-Nr. 6.15 "Entwässerungsrinne Triflex Framebox")
ACO Frameline mit ACO Fit in Höhenverstellern auf
passende Höhe justieren und in Triflex Framebox
stellen. ACO Rost in ACO Frameline legen.
Triflex Framebox (Rinne) Stahl verzinkt,
Breite: '.........' cm,
Länge: '.........' cm,
Anzahl: '.........'
ACO Frameline (Rahmen), Edelstahl,
Breite: '.........' cm,
Länge: '.........' cm,
Anzahl: '.........'
ACO Fit in Höhenversteller, Edelstahl,
Typ: '.........',
Anzahl: '.........'
ACO Rost, Edelstahl,
Rosttyp: '.........',
Breite: '.........' cm,
Länge: '.........' cm,
Anzahl: '.........'
Ausführung nach den techn. Richtlinien des
Materialherstellers.
Einheit: m
- Zuordnung: 359
- Zuordnung: 45

*Hinweis*
Herstellung von Detailabdichtungen mit Triflex
ProDetail inkl. Triflex Spezialvlies. Das
Abdichtungssystem Triflex ProDetail besitzt eine ETA-
Bewertung (ETA Nr. 06/0269) mit CE-Kennzeichnung in den
jeweils höchsten Nutzungskategorien W3, M und S, P1 bis
P4, S1 bis S4, TL4, TH4, BROOF(t1), BROOF(t2),
BROOF(t3), BROOF(t4).
· Zu erwartende Lebensdauer von 40 Jahren auf Grundlage
erweiterter Prüfparameter gemäß Europäischem
Bewertungsdokument (EAD)
· Brandverhalten: Klasse E nach DIN EN 13501-1
· Triflex ProDetail entspricht der DIN 18531 und der
Fachregel für Abdichtungen des ZVDH
(Flachdachrichtlinie)
· Besitzt ein allgemeines bauaufsichtliches Prüfzeugnis
(abP) nach PG-FLK gemäß VV TB, lfd. Nr. C 3.28
· Nachweis der Wurzelfestigkeit nach FLL-Verfahren
sowie als Anschluss auf Bitumen- und Kunststoffbahnen
· Erfüllt die Anforderungen bezüglich Ökotoxizität und
Gentoxizität gemäß des Blauen Engels für
Flüssigkunststoffe
· Produktspezifische Umwelt-Produktdeklaration (EPD)
nach EN 15804:2012 + A2:2019/AC:2021
· Widerstand gegenüber Hagelschlag nach DIN EN 13583
für harte und flexible Untergründe
· Statische Rissüberbrückung: 3 mm nach DIN EN 1062-7
· Dynamische Rissüberbrückung: 1 mm auf Grundlage der
Prüfungen zur ETA-Bewertung
· Radondicht

**01.0021 Wandanschluss**
Abdichten des Wandanschlusses mit Triflex ProDetail
inkl. Triflex Spezialvlies.
Verbrauch Triflex ProDetail: mind. 3,00 kg/m²
Ausführung nach den technischen Richtlinien des
Materialherstellers.
(Siehe Triflex Systemzeichnung Stone Design-2402)
Eigenschaften der Detailabdichtung Triflex ProDetail
siehe Pos. "ETA-Bewertung".
Einheit: m
- Zuordnung: 363
- Zuordnung: 21

**01.0022 Wandanschluss, Erhöhung Zwischenhaftung**
Für einen besseren Haftverbund zwischen der Triflex-
Abdichtung und dem späteren Wärmedämmverbundsystem.
Erstellung einer Nutzschicht auf der Abdichtung nach
Pos. "Wandanschluss" mit Triflex ProDetail inkl.
Absandung im Überschuss mit Quarzsand, Körnung 0,7-1,2
mm. Entfernen des Überschusses nach Aushärtung.
Triflex ProDetail, Verbrauch mind. 1,00 kg/m².
Quarzsand 0,7-1,2 mm, Verbrauch mind. 7,00 kg/m² im
Überschuss.
Ausführung nach den technischen Richtlinien des
Materialherstellers.
Einheit: m
- Zuordnung: 363
- Zuordnung: 21

**01.0023 Türschwelle**
Abdichten der Türschwelle mit Triflex ProDetail inkl.
Triflex Spezialvlies.
Verbrauch Triflex ProDetail: mind. 3,00 kg/m²
Ausführung nach den technischen Richtlinien des
Materialherstellers.
(Siehe Triflex Systemzeichnung Stone Design-2402,
analog)
Eigenschaften der Detailabdichtung Triflex ProDetail
siehe Pos. "ETA-Bewertung".
Einheit: m
- Zuordnung: 363
- Zuordnung: 21

**01.0024 Gully**
Abdichten des Entwässerungseinlaufs mit Triflex
ProDetail inkl. Triflex Spezialvlies.
Verbrauch Triflex ProDetail: mind. 3,00 kg/m²
Ausführung nach den technischen Richtlinien des
Materialherstellers.
(Siehe Triflex Systemzeichnung Stone Design-2404)
Eigenschaften der Detailabdichtung Triflex ProDetail
siehe Pos. "ETA-Bewertung".
Einheit: Stk
- Zuordnung: 363
- Zuordnung: 21

**01.0025 Rinne**
Abdichten des Rinneneinlaufs mit Triflex ProDetail
inkl. Triflex Spezialvlies.
Verbrauch Triflex ProDetail: mind. 3,00 kg/m²
Ausführung nach den technischen Richtlinien des
Materialherstellers.
(Siehe Triflex Systemzeichnung Stone Design-2404,
analog)
Eigenschaften der Detailabdichtung Triflex ProDetail
siehe Pos. "ETA-Bewertung".
Einheit: m
- Zuordnung: 363
- Zuordnung: 21

**01.0026 Stützenanschluss**
Abdichten des Stützenanschlusses mit Triflex ProDetail
inkl. Triflex Spezialvlies.
Verbrauch Triflex ProDetail: mind. 3,00 kg/m²
Ausführung nach den technischen Richtlinien des
Materialherstellers.
(Siehe Triflex Systemzeichnung Stone Design-2403)
Eigenschaften der Detailabdichtung Triflex ProDetail
siehe Pos. "ETA-Bewertung".
Einheit: Stk
- Zuordnung: 363
- Zuordnung: 21

**01.0027 Durchdringung**
Abdichten der Durchdringung mit Triflex ProDetail inkl.
Triflex Spezialvlies.
Verbrauch Triflex ProDetail: mind. 3,00 kg/m²
Ausführung nach den technischen Richtlinien des
Materialherstellers.
(Siehe Triflex Systemzeichnung Stone Design-2403)
Eigenschaften der Detailabdichtung Triflex ProDetail
siehe Pos. "ETA-Bewertung".
Einheit: Stk
- Zuordnung: 363
- Zuordnung: 21

**01.0028 Stirnkante mit vorgehängter Rinne**
Abdichten der Stirnkante mit Triflex ProDetail inkl.
Triflex Spezialvlies.
Verbrauch Triflex ProDetail: mind. 3,00 kg/m²
Ausführung nach den technischen Richtlinien des
Materialherstellers.
(Siehe Triflex Systemzeichnung Stone Design-2405)
Eigenschaften der Detailabdichtung Triflex ProDetail
siehe Pos. "ETA-Bewertung".
Einheit: m
- Zuordnung: 363
- Zuordnung: 21

**01.0029 Stirnkante mit Traufblech**
Abdichten der Stirnkante mit Triflex ProDetail inkl.
Triflex Spezialvlies.
Verbrauch Triflex ProDetail: mind. 3,00 kg/m²
Ausführung nach den technischen Richtlinien des
Materialherstellers.
(Siehe Triflex Systemzeichnung Stone Design-2405,
analog)
Eigenschaften der Detailabdichtung Triflex ProDetail
siehe Pos. "ETA-Bewertung".
Einheit: m
- Zuordnung: 363
- Zuordnung: 21

**01.0030 Stirnkante mit Abschlussprofil Stone Design**
Montage und Einkleben des Triflex Balkon
Abschlussprofils Stone Design mit Triflex Cryl
Spachtel.
Verbrauch Triflex Cryl Spachtel: ca. 1,40 kg/m² pro mm
Schichtdicke
Abdichten der Stirnkante mit Triflex ProDetail inkl.
Triflex Spezialvlies.
Verbrauch Triflex ProDetail: mind. 3,00 kg/m²
Ausführung nach den technischen Richtlinien des
Materialherstellers.
(Siehe Triflex Systemzeichnung Stone Design-2406)
Eigenschaften der Detailabdichtung Triflex ProDetail
siehe Pos. "ETA-Bewertung".
Einheit: m
- Zuordnung: 363
- Zuordnung: 21

**01.0031 Treppenstufe mit Treppenprofil Stone Design**
Montage und Einkleben des Triflex Treppenprofils Stone
Design mit Triflex Cryl Spachtel.
Verbrauch Triflex Cryl Spachtel: ca. 1,40 kg/m² pro mm
Schichtdicke
Abdichten des Treppenprofils mit Triflex ProDetail
inkl. Triflex Spezialvlies.
Verbrauch Triflex ProDetail: mind. 3,00 kg/m²
Ausführung nach den technischen Richtlinien des
Materialherstellers.
(Siehe Triflex Systemzeichnung Stone Design-2406,
analog)
Eigenschaften der Detailabdichtung Triflex ProDetail
siehe Pos. "ETA-Bewertung".
Einheit: m
- Zuordnung: 363
- Zuordnung: 21

**01.0032 Wandanschluss über selbsttragendem Wärmedämmelement**
Z. B. Schöck Isokorb®.
Abdichten des Wandanschlusses inkl. des
Wärmedämmelements mit Triflex ProDetail inkl. Triflex
Spezialvlies.
Ausführung gemäß Detailzeichnung
Plan Nr. '.........'
Verbrauch Triflex ProDetail: mind. 3,00 kg/m²
Wärmedämmelement, Marke / Typ:
'.........'
Ausführung nach den technischen Richtlinien des
Materialherstellers.
Eigenschaften der Detailabdichtung Triflex ProDetail
siehe Pos. "ETA-Bewertung".
Einheit: m
- Zuordnung: 363
- Zuordnung: 21

**01.0033 Fenster**
Abdichten der Fenster mit Triflex ProDetail inkl.
Triflex Spezialvlies.
Verbrauch Triflex ProDetail: mind. 3,00 kg/m²
Ausführung nach den technischen Richtlinien des
Materialherstellers.
Eigenschaften der Detailabdichtung Triflex ProDetail
siehe Pos. "ETA-Bewertung".
Einheit: m
- Zuordnung: 363
- Zuordnung: 21

**01.0034 Entwässerungsrinne Triflex Framebox**
Abdichten der Triflex Framebox mit Triflex ProDetail
inkl. Triflex Spezialvlies.
Verbrauch Triflex ProDetail: mind. 3,00 kg/m²
Ausführung nach den technischen Richtlinien des
Materialherstellers.
Eigenschaften der Detailabdichtung Triflex ProDetail
siehe Pos. "ETA-Bewertung".
Einheit: m
- Zuordnung: 363
- Zuordnung: 21

*Hinweis*
Herstellung von Fugenabdichtungen mit Triflex ProDetail
inkl. Triflex Spezialvlies. Das Abdichtungssystem
Triflex ProDetail besitzt eine ETA-Bewertung (ETA Nr.
06/0269) mit CE-Kennzeichnung in den jeweils höchsten
Nutzungskategorien W3, M und S, P1 bis P4, S1 bis S4,
TL4, TH4, BROOF(t1), BROOF(t2), BROOF(t3), BROOF(t4).
· Zu erwartende Lebensdauer von 40 Jahren auf Grundlage
erweiterter Prüfparameter gemäß Europäischem
Bewertungsdokument (EAD)
· Brandverhalten: Klasse E nach DIN EN 13501-1
· Triflex ProDetail entspricht der DIN 18531 und der
Fachregel für Abdichtungen des ZVDH
(Flachdachrichtlinie)
· Besitzt ein allgemeines bauaufsichtliches Prüfzeugnis
(abP) nach PG-FLK gemäß VV TB, lfd. Nr. C 3.28
· Nachweis der Wurzelfestigkeit nach FLL-Verfahren
sowie als Anschluss auf Bitumen- und Kunststoffbahnen
· Erfüllt die Anforderungen bezüglich Ökotoxizität und
Gentoxizität gemäß des Blauen Engels für
Flüssigkunststoffe
· Produktspezifische Umwelt-Produktdeklaration (EPD)
nach EN 15804:2012 + A2:2019/AC:2021
· Widerstand gegenüber Hagelschlag nach DIN EN 13583
für harte und flexible Untergründe
· Statische Rissüberbrückung: 3 mm nach DIN EN 1062-7
· Dynamische Rissüberbrückung: 1 mm auf Grundlage der
Prüfungen zur ETA-Bewertung
· Radondicht

**01.0035 Arbeitsfuge**
Abdichten der Arbeitsfuge mit Triflex ProDetail inkl.
Triflex Spezialvlies.
Verbrauch Triflex ProDetail: ca. 0,60 kg/m
Ausführung nach den technischen Richtlinien des
Materialherstellers.
(Siehe Triflex Systemzeichnung Stone Design-2407)
Eigenschaften der Fugenabdichtung Triflex ProDetail
siehe Pos. "ETA-Bewertung".
Einheit: m
- Zuordnung: 363
- Zuordnung: 21

**01.0036 Bewegungsfuge Fläche**
Abdichten der Bewegungsfuge mit Triflex ProDetail inkl.
Triflex Spezialvlies.
Verbrauch Triflex ProDetail: mind. 1,20 kg/m
Ausführung nach den technischen Richtlinien des
Materialherstellers.
(Siehe Triflex Systemzeichnung Stone Design-2408)
Eigenschaften der Fugenabdichtung Triflex ProDetail
siehe Pos. "ETA-Bewertung".
Einheit: m
- Zuordnung: 363
- Zuordnung: 21

**01.0037 Bewegungsfuge Wandanschluss**
Abdichten der Bewegungsfuge mit Triflex ProDetail inkl.
Triflex Spezialvlies.
Verbrauch Triflex ProDetail: mind. 1,20 kg/m
Ausführung nach den technischen Richtlinien des
Materialherstellers.
(Siehe Triflex Systemzeichnung Stone Design-2409)
Eigenschaften der Fugenabdichtung Triflex ProDetail
siehe Pos. "ETA-Bewertung".
Einheit: m
- Zuordnung: 363
- Zuordnung: 21

**01.0038 Flächenabdichtung**
Abdichten der Fläche mit Triflex ProTerra inkl. Triflex
Spezialvlies.
Verbrauch Triflex ProTerra: mind. 3,00 kg/m²
Ausführung nach den technischen Richtlinien des
Materialherstellers.
(Siehe Triflex Systemzeichnung Stone Design-2401)

System- und Produkteigenschaften:
· Vollflächig vliesarmiertes Abdichtungssystem auf
Polymethylmethacrylatharzbasis (PMMA) mit Marmorkies-
bzw. Granitsplitt-Oberfläche
· Mechanisch belastbar
· Hydroloysebeständig
· Nahtlos
· Kalt applizierbar
· Schnell reaktiv
· Lösemittelfrei
· Elastisch
· Dampfdurchlässig
· Vollflächig haftend auf den verschiedensten
Untergründen
· Wurzel- und rhizomfest nach FLL-Verfahren
· Verarbeitungsbedingungen gemäß System- und
Produktbeschreibungen des Herstellers
(z. B. Anwendungstemperatur mind. 0 °C,
Untergrundfeuchtigkeit max. 6 Gew.-%,
Oberflächentemperatur mind. 3 °C über dem Taupunkt)
· Fugenüberspannend
· Dynamisch rissüberbrückend
· Rissüberbrückend bis 3,0 mm in Anlehnung an PG-FLK
· Witterungsbeständig (UV, IR usw.)
· Alkalibeständig
· Chemisch beständig
· Brandverhalten nach EN 13501-5: Klasse BROOF(t1),
BROOF(t2), BROOF(t3), BROOF(t4)
· Brandverhalten nach EN 13501-1: Klasse E
· Europäische technische Bewertung mit CE-Kennzeichnung
in den jeweils höchsten Nutzungskategorien (W3, M und
S, P1 bis P4, S1 bis S4, TL4, TH4)
· Entspricht der DIN 18531 und Flachdachrichtlinie
Einheit: m²
Zuordnung: 363

**01.0039 Versiegelung mit Quarzsandeinstreuung**
Versiegelung der Fläche und Details mit Triflex Cryl
Finish 205, Oberfläche mit Quarzsand Einstreuung,
Körnung 0,2-0,6 mm.
Farbton: '.........' nach Wahl des
Auftraggebers.
Verbrauch Triflex Cryl Finish 205: mind. 0,50 kg/m²
Verbrauch Quarzsand 0,2-0,6 mm: ca. 1,00 kg/m²
(Sollte farblich an die Farbe der Oberfläche mit
Triflex Stone Design S angepasst werden. Individuelle
Gestaltung mit anderen Farbkombinationen sind auch
möglich).
Ausführung nach den technischen Richtlinien des
Materialherstellers.
Einheit: m²
- Zuordnung: 352
- Zuordnung: 34

**01.0040 Profilschiene als Flächenabschluss (Typ A u. C)**
Einkleben einer Profilschiene mit einer Schenkelhöhe
von 8 mm mit Triflex Cryl Spachtel.
Verbrauch Triflex Cryl Spachtel: ca. 1,40 kg/m² pro mm
Schichtdicke
Einheit: m
- Zuordnung: 352
- Zuordnung: 34

**01.0041 Nutzschicht - Stone Design mit der Körnung Typ A (1-4 mm)**
Beschichten der Fläche mit Triflex Stone Design.
Verbrauch Triflex Stone Design R 1K: ca. 1,10 kg/m²
Verbrauch Stone Design S, Typ A: ca. 16,00 kg/m²
Flächenabschlüsse sind immer mit Schienen oder Leisten
abzustellen.
Ausführung nach den technischen Richtlinien des
Materialherstellers.
(Siehe Triflex Systemzeichnung Stone Design-2401)
Einheit: m²
- Zuordnung: 352
- Zuordnung: 34

**01.0042 Nutzschicht - Stone Design mit der Körnung Typ C (2-4 mm)**
Beschichten der Fläche mit Triflex Stone Design.
Verbrauch Triflex Stone Design R 1K: ca. 1,10 kg/m²
Verbrauch Stone Design S, Typ C: ca. 16,00 kg/m²
Flächenabschlüsse sind immer mit Schienen oder Leisten
abzustellen.
Ausführung nach den technischen Richtlinien des
Materialherstellers.
(Siehe Triflex Systemzeichnung Stone Design-2401)
Einheit: m²
- Zuordnung: 352
- Zuordnung: 34

**01.0043 Nachleuchtende Oberfläche**
Beimischen nachleuchtener Steine Triflex Stone Design
Galaxy zu einer zuvor gewählten Nutzschicht.
Verbrauch: ca. 0,40 kg/m²
Ausführung nach den technischen Richtlinien des
Materialherstellers.
Einheit: m²
- Zuordnung: 352
- Zuordnung: 34

**01.0044 Stundenlohnarbeit eines Vorarbeiters**
Stundenlohnarbeit eines Vorarbeiters für nicht
aufgeführte Arbeiten, jedoch zum Nachweis und nur auf
Anordnung der Bauleitung oder Bauherrn.
Einheit: h
- Zuordnung: 352
- Zuordnung: 91

**01.0045 Stundenlohnarbeit eines Facharbeiters**
Stundenlohnarbeit eines Facharbeiters für nicht
aufgeführte Arbeiten, jedoch zum Nachweis und nur auf
Anordnung der Bauleitung oder Bauherrn.
Einheit: h
- Zuordnung: 352
- Zuordnung: 91

**01.0046 Stundenlohnarbeit eines Helfers**
Stundenlohnarbeit eines Helfers für nicht aufgeführte
Arbeiten, jedoch zum Nachweis und nur auf Anordnung der
Bauleitung oder Bauherrn.
Einheit: h
- Zuordnung: 352
- Zuordnung: 91

**01.0047 Materialverbrauch auf Nachweis**
Materialverbrauch für unvorhersehbare, aber für die
Durchführung der Leistung notwendigen zusätzlichen
Arbeiten, die nicht im Leistungsverzeichnis erfasst
sind.
Die Abrechnung erfolgt nach Aufwand auf Einzelnachweis.
Einheit: kg
- Zuordnung: 352
- Zuordnung: 21

**01.0048 Entsorgung**
Entsorgung aller Abfälle und Sondermüllstoffe
entsprechend den derzeit gültigen Gesetzen und
Durchführungsverordnungen.
Einheit: psch
- Zuordnung: 396
- Zuordnung: 87
